# Rahmenvertrag Kanalinspektion und Reinigung 2026
Angebotsaufforderung (GAEB DA XML 3.3, DA83)
Projekt: Rahmenve
Währung: EUR
Auftraggeber: Kolpingstadt Kerpen, Jahnplatz 1, 50171 Kerpen
Erstellt mit: FUTURA, FUTURA Version 9.1.03.06, 13.11.2025

## RV Kanalreinigung und -Inspektion

*Hinweis: Hinweistext: Allgemeine Vorbemerkung*
Für die Ausführung der nachfolgenden Leistungen ist die separate Datei „Allgemeine Vorbemerkungen zum Leistungsverzeichnis“ zwingend zu beachten und anzuwenden.

### Titel 01 Verkehrssicherung und Genehmigung

**01.0010 Jahresverkehrsgenehmigung einholen**
Einholen und Verlängern einer Jahresgenehmigung bei der örtlich zuständigen Straßenverkehrsbehörde (Abteilung 16.2 der Kolpingstadt Kerpen) für wiederkehrende, mobile Einsätze im Rahmen der Kanalreinigung, TV-Inspektion und Pumpwerksreinigung, einschließlich Entrichtung der Verwaltungsgebühr.

Die Jahresgenehmigung gilt ausschließlich für innerörtliche Arbeiten unter folgenden Voraussetzungen:
- Nicht im Bereich von Einmündungen und Kreuzungen (jeweils 20 m davor und danach),
- Nicht in Bereichen mit bestehendem oder einzurichtendem Haltverbot (VZ 283 StVO),
- Nicht im Fahrbahnbereich von Kreis-, Landes- oder Bundesstraßen,
- Nicht bei Vollsperrungen oder bei erforderlichen Umleitungsstrecken.

Zulässig ist die Anwendung der Jahresgenehmigung ausschließlich für mobile Einsätze mit kurzfristiger Verweildauer (i. d. R. bis 4 Stunden pro Einsatzstelle), bei denen keine wesentliche Verkehrsbeeinträchtigung entsteht (keine Signalisierung, keine Vollsperrung, keine großflächigen Absperrungen).

Hinweis: Sollte das Spülfahrzeug oder anderes Gerät ausnahmsweise im Bereich einer Kreuzung oder Einmündung platziert werden müssen, so ist hierfür eine separate verkehrsrechtliche Einzelanordnung zu beantragen.Solche Einsätze sind nicht durch die Jahresgenehmigung abgedeckt und gesondert zu behandeln.

Inbegriffen sind alle zur Erlangung der Genehmigung erforderlichen Tätigkeiten wie:

- Erstellung und Vorlage der erforderlichen Verkehrszeichenpläne (basierend auf Regelausführungen),
- Abstimmungen und ggf. Ortstermine mit Ordnungsamt, Polizei, Feuerwehr oder sonstigen Beteiligten.

Die folgenden Regelpläne sind durch die Jahresgenehmigung abgedeckt:BI/1, BI/2, BI/3, BII/1, BII/5, BII/6, BIV/1, BIV/2, CI/1, CII/2.Die Einhaltung der Voraussetzungen für die Anwendung der Jahresgenehmigung ist vom Auftragnehmer eigenverantwortlich sicherzustellen.
Menge: 1,000 Stc

**01.0020 Verkehrssondergenehmigung einholen**
Einholen einer verkehrsrechtlichen Einzelanordnung bei der örtlich zuständigen Straßenverkehrsbehörde (Abteilung 16.2 der Kolpingstadt Kerpen) für Einsätze, die nicht durch die bestehende Jahresgenehmigung abgedeckt sind – insbesondere bei:
- Arbeiten in Einmündungs- und Kreuzungsbereichen,
- Einsätzen im Fahrbahnbereich von Kreis-, Landes- oder Bundesstraßen,
- Bereichen mit Haltverbot (VZ 283 StVO) oder engen Straßenverhältnissen,
- Maßnahmen mit Vollsperrung, Umleitungsstrecke oder Lichtsignalanlage,
- Platzierung von Einsatzfahrzeugen in verkehrsrelevanten Bereichen, die eine gesonderte Sicherung erfordern z.B. mitte der Fahrbahn in starkbefahrenden Hauptverkehrsstraßen

Die Leistung umfasst:
- Erstellung und Einreichung eines genehmigungsfähigen Verkehrszeichenplans,
- Abstimmungen mit Straßenverkehrsbehörde, Ordnungsamt, Polizei, Feuerwehr etc.,
- ggf. Teilnahme an Ortsterminen oder Begehungen,
- Entrichtung der anfallenden Verwaltungsgebühren,
- und die vollständige Dokumentation und Koordination des Genehmigungsprozesses

Erweiterungen oder Änderungen bereits erteilter Genehmigungen im Zuge der Maßnahme sind ebenfalls durch diese Position abgedeckt.Eine gesonderte Vergütung für einzelne Teilprozesse erfolgt nicht.
Menge: 200,000 Stc

### Titel 02 Jahresgrundreinigung Kanal

*Hinweis: Reinigungsergebnis*
Durch die Reinigung sind alle Ablagerungen und Verschmutzungen an den Schachtwänden, den Kanalsohlen und Schachtgerinnen vollständig zu entfernen. Der Abflussquerschnitt ist in vollem Umfang freizuspülen. Die Anzahl der Reinigungsgänge ist der Verschmutzung anzupassen. Die Sielhaut und feste Ablagerungen, wie z. B. ausgehärteter Beton, Wurzeleinwüchse und Inkrustierungen, verbleiben in den Kanälen und werden gegebenenfalls mit gesonderten Maßnahmen entfernt.

*Hinweis: Vorbemerkungen zu allen Leistungspositionen:*
In die Leistungspositionen einzurechnen sind die Kosten für die Fahrzeuge einschließlich An- und Abfahrt, Rüstarbeiten,
Zubehör, Betriebsstoffe, Entleerung und Reinigung, die erforderliche Fahrzeugbesatzung, die Verkehrs- und Arbeitsplatzsicherung sowie der Aufwand für die Feststellung und Abnahme der Leistungen gemäß den Vorbemerkungen.

#### 02.01 Reinigung von Schmutz- und Mischwasserkanälen

*Hinweis: Vorbemerkung: Kanalreinigung Schmutz- und Mischwasserkanal*
Leistungsumfang:
Die Reinigung erfolgt im Hochdruckspülverfahren mit anschließender Absaugung durch Fahrzeuge mit integrierter Wasserrückgewinnung. Ziel ist die vollständige Entfernung lose anhaftender Ablagerungen (z. B. Sielhaut, Sand, Öle, Fette, Sedimente) zur Vorbereitung von Inspektionsmaßnahmen und zur Sicherstellung des ordnungsgemäßen Kanalbetriebs bzw. im Rahmen der Jahresgrundreinigung gemäß SüwVO Abwasser (NRW). Für die Kalkulation wird von einer durchschnittlichen Verschmutzung von ca. 20 % ausgegangen.

Im Zuge der Haltungsreinigung sind die zugehörigen Schächte vollständig zu reinigen. Hierbei sind auch die vorhandenen Schmutzfänger zu entleeren; es wird von einer durchschnittlichen Verschmutzung von bis zu 20 kg je Schmutzfänger ausgegangen. Schäden an Schmutzfängern oder das Fehlen eines Schmutzfängers sind dem Auftraggeber unter Angabe der betreffenden Schachtnummer mitzuteilen.

Im Einheitspreis enthalten sind:

 Fahrzeug(e), ein Facharbeiter (Fahrzeugführer), ein Helfer bzw. notwendiges Personal
 An- und Abfahrt, Rüstzeit sowie Fahrten zwischen Einsatzorten
 Wasseraufnahme, Betriebskosten, Kosten für Standrohr und Wasserverbrauch
 Vollständige Verkehrssicherung nach RSA 21 / ZTV-SA inkl. Verkehrszeichenplänen, Genehmigungen, Auf- und Abbau, Wartung
 Bereitstellung aller für die Reinigung erforderlichen Geräte und Ausstattungen
 Entsorgung sämtlicher anfallender Abfälle (außer Kanalräumgut der Jahresgrundreinigung, siehe unten)

Die durchschnittliche Reinigungsleistung beträgt ca.1.092 m pro Werktag (bei ca. 273.000 m Jahresleistung und 250 Werktagen).

Technische Bestimmungen:
Die Ausführung erfolgt nach den allgemein anerkannten Regeln der Technik. Vorrangig sind die Anforderungen gemäß DWA-M 197 einzuhalten. Ergänzend gelten:

- DIN EN 14654-1
- DIN 30705
- RSA 21 / ZTV-SA
- SüwVO Abw. NRW

Besondere Hinweise:

 Die Reinigung aller vorhandenen Kanalprofile, einschließlich Eiprofile, Großprofile und Sonderquerschnitte, ist Bestandteil der Leistung.
 Der Auftragnehmer stellt alle erforderliche Spezialtechnik, Sicherheitsvorkehrungen und Fachkräfte eigenverantwortlich bereit.
 Das Kanalräumgut der Jahresgrundreinigung wird je Spülbezirk jährlich nach Entsorgungsnachweis separat vergütet.
 Alle weiteren Entsorgungskosten sind in die Einheitspreise einzurechnen.
 Dokumentation durch Leistungsnachweise, Planausschnitte und Entsorgungsnachweise.

Sonderanforderungen: Eiprofile

- Einsatz von Spezialtechnik für Hochdruckspülung und Absaugung (z. B. höhenverstellbare Düsen, spezielle Schlauchführungen).
- Durchführung besonderer Sicherungsmaßnahmen für begehbare Großprofile (Absturzsicherung, Gaswarntechnik, Belüftung).
- Berücksichtigung des zusätzlichen Personal- und Zeitaufwands für Sonderquerschnitte mit großer Bauhöhe.
- Leistungen inkl. An-/Abfahrt, Rüstzeiten, Verkehrssicherung nach RSA 21 / ZTV-SA, inkl. Entsorgung.
- Ausführung gemäß DWA-M 197, DIN EN 14654-1 und SüwVO Abwasser (NRW).

**02.01.0010 Haltungen DN100 bis DN300**
Hochdruckreinigung wie zuvor bzw.  in der Vorbermerkung beschrieben, jedoch für Haltungen DN100 bis  DN 300
Menge: 142140,600 m
Kostengruppe DIN 276 2018-12: 000000000

**02.01.0020 Haltungen DN 400**
Hochdruckreinigung wie zuvor bzw. in der Vorbemerkung beschrieben, jedoch für Haltungen DN 400
Menge: 29169,090 m
Kostengruppe DIN 276 2018-12: 000000000

**02.01.0030 Haltungen DN 500**
Hochdruckreinigung wie zuvor bzw. in der Vorbemerkung beschrieben, jedoch für Haltungen DN 500
Menge: 23886,150 m
Kostengruppe DIN 276 2018-12: 000000000

**02.01.0040 Haltungen DN 600**
Hochdruckreinigung wie zuvor bzw. in der Vorbemerkung beschrieben, jedoch für Haltungen DN 600
Menge: 18976,900 m
Kostengruppe DIN 276 2018-12: 000000000

**02.01.0050 HaltungenDN700 bis DN800**
Hochdruckreinigung wie zuvor bzw. in der Vorbemerkung beschrieben, jedoch für Haltungen DN700 bis DN800
Menge: 18066,970 m
Kostengruppe DIN 276 2018-12: 000000000

**02.01.0060 Haltungen DN900 bis DN1000**
Hochdruckreinigung wie zuvor bzw. in der Vorbemerkung beschrieben, jedoch für Haltungen DN900 bis DN1000
Menge: 10796,860 m
Kostengruppe DIN 276 2018-12: 000000000

**02.01.0070 Haltungen DN 1100 bis DN1400**
Hochdruckreinigung wie zuvor bzw. in der Vorbemerkung beschrieben, jedoch für Haltungen DN 1100 bis DN1400
Menge: 16860,640 m
Kostengruppe DIN 276 2018-12: 000000000

**02.01.0080 Haltungen DN 1500 bis DN1800**
Hochdruckreinigung wie zuvor bzw. in der Vorbemerkung beschrieben, jedoch für Haltungen DN 1500 bis DN1800
Menge: 9414,280 m
Kostengruppe DIN 276 2018-12: 000000000

**02.01.0090 Haltungen DN1900 bis DN2000**
Hochdruckreinigung wie zuvor bzw. in der Vorbemerkung beschrieben, jedoch für Haltungen DN1900 bis DN2000
Menge: 1515,800 m
Kostengruppe DIN 276 2018-12: 000000000

**02.01.0100 Haltungen DN2001 bis DN2800**
Hochdruckreinigung wie zuvor bzw. in der Vorbemerkung beschrieben, jedoch für Haltungen  DN 2001 bis DN2800
Menge: 1845,110 m
Kostengruppe DIN 276 2018-12: 000000000

**02.01.0110 Haltungen mit Ei-Profil 250/375**
Reinigung von Haltungen in Ei-Profil 250/375 mittels Hochdruckspülung mit Wasserrückgewinnung, einschließlich aller Nebenarbeiten.
Die Ausführung erfolgt gemäß den in der Vorbemerkung beschriebenen Anforderungen
Menge: 179,960 m

**02.01.0120 Haltungen mit Ei-Profil 300/450**
Reinigung von Haltungen in Ei-Profil 300/450 mittels Hochdruckspülung mit Wasserrückgewinnung, einschließlich aller Nebenarbeiten.
Die Ausführung erfolgt gemäß den in der Vorbemerkung beschriebenen Anforderungen
Menge: 1149,380 m

**02.01.0130 Haltungen mit Ei-Profil 350/525**
Reinigung von Haltungen in Ei-Profil 350/525 mittels Hochdruckspülung mit Wasserrückgewinnung, einschließlich aller Nebenarbeiten.
Die Ausführung erfolgt gemäß den in der Vorbemerkung beschriebenen Anforderungen
Menge: 210,280 m

**02.01.0140 Haltungen mit Ei-Profil 400/600**
Reinigung von Haltungen in Ei-Profil 400/600 mittels Hochdruckspülung mit Wasserrückgewinnung, einschließlich aller Nebenarbeiten.
Die Ausführung erfolgt gemäß den in der Vorbemerkung beschriebenen Anforderungen
Menge: 1109,360 m

**02.01.0150 Haltungen mit Ei-Profil 450/600**
Reinigung von Haltungen in Ei-Profil 450/600 mittels Hochdruckspülung mit Wasserrückgewinnung, einschließlich aller Nebenarbeiten.
Die Ausführung erfolgt gemäß den in der Vorbemerkung beschriebenen Anforderungen
Menge: 25,140 m

**02.01.0160 Haltungen mit Ei-Profil 500/750**
Reinigung von Haltungen in Ei-Profil 500/750 mittels Hochdruckspülung mit Wasserrückgewinnung, einschließlich aller Nebenarbeiten.
Die Ausführung erfolgt gemäß den in der Vorbemerkung beschriebenen Anforderungen
Menge: 1266,530 m

**02.01.0170 Haltungen mit Ei-Profil 600/900**
Reinigung von Haltungen in Ei-Profil 600/900 mittels Hochdruckspülung mit Wasserrückgewinnung, einschließlich aller Nebenarbeiten.
Die Ausführung erfolgt gemäß den in der Vorbemerkung beschriebenen Anforderungen
Menge: 601,310 m

**02.01.0180 Haltungen mit Ei-Profil 700/1050**
Reinigung von Haltungen in Ei-Profil 700/1050 mittels Hochdruckspülung mit Wasserrückgewinnung, einschließlich aller Nebenarbeiten.
Die Ausführung erfolgt gemäß den in der Vorbemerkung beschriebenen Anforderungen
Menge: 366,000 m

**02.01.0190 Haltungen mit Ei-Profil 730/1095**
Reinigung von Haltungen in Ei-Profil 730/1095 mittels Hochdruckspülung mit Wasserrückgewinnung, einschließlich aller Nebenarbeiten.
Die Ausführung erfolgt gemäß den in der Vorbemerkung beschriebenen Anforderungen
Menge: 205,580 m

**02.01.0200 Haltungen mit Ei-Profil 800/1200**
Reinigung von Haltungen in Ei-Profil 800/1200 mittels Hochdruckspülung mit Wasserrückgewinnung, einschließlich aller Nebenarbeiten.
Die Ausführung erfolgt gemäß den in der Vorbemerkung beschriebenen Anforderungen
Menge: 931,510 m

**02.01.0210 Haltungen mit Ei-Profil 900/1350**
Reinigung von Haltungen in Ei-Profil  900/1350 mittels Hochdruckspülung mit Wasserrückgewinnung, einschließlich aller Nebenarbeiten.
Die Ausführung erfolgt gemäß den in der Vorbemerkung beschriebenen Anforderungen
Menge: 740,590 m

**02.01.0220 Haltungen mit Ei-Profil 1000/1500**
Reinigung von Haltungen in Ei-Profil 1000/1500 mittels Hochdruckspülung mit Wasserrückgewinnung, einschließlich aller Nebenarbeiten.
Die Ausführung erfolgt gemäß den in der Vorbemerkung beschriebenen Anforderungen
Menge: 105,770 m

**02.01.0230 Haltungen mit Ei-Profil 1200/1800**
Reinigung von Haltungen in Ei-Profil 1200/1800 mittels Hochdruckspülung mit Wasserrückgewinnung, einschließlich aller Nebenarbeiten.
Die Ausführung erfolgt gemäß den in der Vorbemerkung beschriebenen Anforderungen
Menge: 326,410 m

**02.01.0240 Haltungen mit Ei-Profil 1300/1950**
Reinigung von Haltungen in Ei-Profil 1300/1950 mittels Hochdruckspülung mit Wasserrückgewinnung, einschließlich aller Nebenarbeiten.
Die Ausführung erfolgt gemäß den in der Vorbemerkung beschriebenen Anforderungen
Menge: 161,020 m

**02.01.0250 Haltungen mit Ei-Profil 1400/2100**
Reinigung von Haltungen in Ei-Profil 1400/2100 mittels Hochdruckspülung mit Wasserrückgewinnung, einschließlich aller Nebenarbeiten.
Die Ausführung erfolgt gemäß den in der Vorbemerkung beschriebenen Anforderungen
Menge: 331,900 m

**02.01.0260 Haltungen mit Ei-Profil 2250/3375**
Reinigung von Haltungen in Ei-Profil 2250/3375 mittels Hochdruckspülung mit Wasserrückgewinnung, einschließlich aller Nebenarbeiten.
Die Ausführung erfolgt gemäß den in der Vorbemerkung beschriebenen Anforderungen
Menge: 67,560 m

#### 02.02 Pumpstationen

*Hinweis: Reinigung der Pumpstationen*
1. Allgemeines
  Die Reinigungsarbeiten betreffen Pumpwerke, Pumpenschächte, Rückhalte- und Sammelbecken unterschiedlichen Umfangs. Je Standort kann ein oder können mehrere Becken vorhanden sein. Die nachfolgenden Festlegungen gelten für sämtliche Positionen der Abkürzungen PW/RRB im Kurztext. .

2. Turnus / Vergütung

  Reinigungsintervall: jede Pumpstation ist monatlich zu reinigen.
  Fahrtkosten:  Rüstzeiten, An-/Abfahrten und  Fahrten zwischen den einzelnen Stationen sind in den Einheitspreisen einzukalkulieren.
  Abrechnungseinheit: je Pumpstation pro Stück.
  Hinweiszeiten: die im „Pumpstationen-Hinweistext“ aufgeführten Stundenwerte8Schätzungen) dienen ausschließlich der Kalkulationshilfe und begründen keinen Stundenlohnanspruch.

3. Leistungsumfang / Verschmutzungsannahme

- Grundlage ist eine Grundverschmutzung bis 20 % des Beckenvolumens/Pumpenschachtvolumens.
- Abpumpen bei Voll- oder Teilfüllung, Mobilisieren und Absaugen der Ablagerungen sowie Entsorgung sind in den Einheitspreisen enthalten.
- Überschreitungen der 20 %-Grenze sind der Bauleitung vor Arbeitsbeginn anzuzeigen; damit das weitere Vorgehen abgestimmt werden kann.
- öffnen und schließen der Becken/Pumpstationen Zugänge. (bsp. Schachtdeckel)
- Nach der Reinigung muss das Becken bis zum jeweiligen Pumpenkopf/Ansaughöhe mit Wasser befüllt sein, bzw. diesen Füllstand aufweisen.
- Einstieg in das Bauwerk, inkl. notwendiger PSA

4. Entsorgung

  Schlamm, Sand, Restwasser und sonstige Rückstände sind vom Auftragnehmer fachgerecht zu entsorgen.
  Die Entsorgungskosten sind im Einheitspreis enthalten; Nachweise (z. B. Wiegescheine) sind unaufgefordert vorzulegen.
  Anlieferung zur vom AN benannten Entsorgungsstelle.

5. Sicherheits- und Arbeitsschutz

  Arbeiten in umschlossenen Räumen sind gemäß DGUV Regel 103-003 auszuführen.
  Der Auftragnehmer stellt sämtliche PSA, Belüftung, Gaswarngeräte und Sicherungspersonal; es darf nur geschultes Fachpersonal eingesetzt werden.

6. Dokumentation

  Vor- und Nachher-Fotos jedes Bauwerks sind digital und unaufgefordert einzureichen.

7. Terminliche Abstimmung mit Wartung

  Die Reinigung kann/wird unteranderem einmal Jährlich für ein zeitfenster von einen Monat zeitgleich mit der Pumpenwartung durch den Wartungsvertragspartner erfolgen. Die Termin- und Ablaufabstimmung obliegt dem Auftragnehmer. Der AN spricht sich, auf Verlangen durch den AG, mit dem Wartungspartner ab; Mehrkosten sind in den Einheitspreisen zu berücksichtigen.

8. Zugang / Betriebsmittel

  Der AG stellt den Zugang zu den Bauwerken sicher.
  Wasser- und Stromanschlüsse werden nicht bereitgestellt; erforderliche mobile Betriebsmittel sind vom Auftragnehmer zu stellen.

9. Sonstige Hinweise:

Die an den Pumpstationen anliegenden Stauraumkanäle sind über die jeweiligen Meterpositionen der Grundreinigung abzurechnen.
Eine gesonderte Abrechnung erfolgt hierfür nicht.

**02.02.0010 PW Manheim-Neu**
Im Pumpwerk \ Manheim-Neu sind das/die zugehörige(n) Becken

SW  Becken 1:  2,3 m x 1,65  m x  4,00 m  RW Becken 2:  9,00 m x  2,8  m x  4,00  m)

gemäß Vorbemerkungen vollständig zu reinigen und zu entsorgen.

Die Reinigung erfolgt mit Hochdruckspüllanze und Saug-/Spülfahrzeug.
Die Leistung umfasst Abpumpen, Mobilisieren, Absaugen und Entsorgung der anfallenden Stoffe.

Ort: Manheim-Neu

:
Menge: 12,000 St

**02.02.0020 PW Wasserburg**
Im Pumpwerk  Wasserburg ist derzugehörige Pumpenschacht

DN1000 Schachtbauwerk:
Tiefe: 1,88 m UGOK

gemäß Vorbemerkungen vollständig zu reinigen und zu entsorgen.

Die Reinigung erfolgt mit Hochdruckspüllanze und Saug-/Spülfahrzeug.
Die Leistung umfasst Abpumpen, Mobilisieren, Absaugen und Entsorgung der anfallenden Stoffe.

Ort: Blatzheim
Menge: 12,000 St

**02.02.0030 PW Altes Forsthaus**
Im Pumpwerk  Altesforsthaus ist der  zugehörige Pumpenschacht

DN1000 Schachtbauwerk:
Tiefe: 3,2 m UGOK

gemäß Vorbemerkungen vollständig zu reinigen und zu entsorgen.

Die Reinigung erfolgt mit Hochdruckspüllanze und Saug-/Spülfahrzeug.
Die Leistung umfasst Abpumpen, Mobilisieren, Absaugen und Entsorgung der anfallenden Stoffe.

Ort: Kerpen
Menge: 12,000 St

**02.02.0040 PW Manheimer Straße**
Im Pumpwerk \ Manheimer Straße ist das zugehörige Becken

 Becken 1: 4,5  m x  1,55  m x  4,50 m /

gemäß Vorbemerkungen vollständig zu reinigen und zu entsorgen.

Die Reinigung erfolgt mit Hochdruckspüllanze und Saug-/Spülfahrzeug.
Die Leistung umfasst Abpumpen, Mobilisieren, Absaugen und Entsorgung der anfallenden Stoffe.

Ort: Buir
Menge: 12,000 St

**02.02.0050 PW Broichmühlenstraße**
Im Pumpwerk Broichmühlenstraße ist das zugehörige Becken

 Becken 1:  2,00 m x 2,00 m x  7,05m

gemäß Vorbemerkungen vollständig zu reinigen und zu entsorgen.

Die Reinigung erfolgt mit Hochdruckspüllanze und Saug-/Spülfahrzeug.
Die Leistung umfasst Abpumpen, Mobilisieren, Absaugen und Entsorgung der anfallenden Stoffe.

Ort: Kerpen
Menge: 12,000 St

**02.02.0060 PW Brüsseler Straße**
Im Pumpwerk Brüsseler Straße ist das zugehörige Becken

Becken 1:  2,85 m x 2,80 m x  5,00 m

gemäß Vorbemerkungen vollständig zu reinigen und zu entsorgen.

Die Reinigung erfolgt mit Hochdruckspüllanze und Saug-/Spülfahrzeug.
Die Leistung umfasst Abpumpen, Mobilisieren, Absaugen und Entsorgung der anfallenden Stoffe.

Ort: Kerpen
Menge: 12,000 St

**02.02.0070 PW Niederbohlheim**
Im Pumpwerk Niederbohlheim ist das zugehörige Becken

 Becken 1:  1,5 m x 4,8 m x 7,00 m

gemäß Vorbemerkungen vollständig zu reinigen und zu entsorgen.

Die Reinigung erfolgt mit Hochdruckspüllanze und Saug-/Spülfahrzeug.
Die Leistung umfasst Abpumpen, Mobilisieren, Absaugen und Entsorgung der anfallenden Stoffe.

Ort: Niederbohlheim
Menge: 12,000 St

**02.02.0080 PW Obstgarten**
Im Pumpwerk Obstgarten ist der zugehörige Pumpenschacht

DN 2500 Schachtbauwerk
Tiefe: 6,00 m UGOK

gemäß Vorbemerkungen vollständig zu reinigen und zu entsorgen.

Die Reinigung erfolgt mit Hochdruckspüllanze und Saug-/Spülfahrzeug.
Die Leistung umfasst Abpumpen, Mobilisieren, Absaugen und Entsorgung der anfallenden Stoffe.

Ort: Sindorf
Menge: 12,000 St

**02.02.0090 PW Thaliastraße**
Im Pumpwerk Thaliastraße ist der zugehörige Pumpenschacht

DN 2500 Schachtbauwerk
Tiefe: 5,27 m UGOK

gemäß Vorbemerkungen vollständig zu reinigen und zu entsorgen.

Die Reinigung erfolgt mit Hochdruckspüllanze und Saug-/Spülfahrzeug.
Die Leistung umfasst Abpumpen, Mobilisieren, Absaugen und Entsorgung der anfallenden Stoffe.

Ort: Sindorf
Menge: 12,000 St

**02.02.0100 PW Im Broich**
Im Pumpwerk  Im Broich ist derzugehörige Pumpenschacht

DN1000 Schachtbauwerk:
Tiefe: 3,75 m UGOK

gemäß Vorbemerkungen vollständig zu reinigen und zu entsorgen.

Die Reinigung erfolgt mit Hochdruckspüllanze und Saug-/Spülfahrzeug.
Die Leistung umfasst Abpumpen, Mobilisieren, Absaugen und Entsorgung der anfallenden Stoffe.

Ort: Sindorf
Menge: 12,000 St

**02.02.0110 PW Breite Straße**
Im Pumpwerk  Breite Straße ist derzugehörige Pumpenschacht

DN1500 Schachtbauwerk:
Tiefe: 3,4 m UGOK

gemäß Vorbemerkungen vollständig zu reinigen und zu entsorgen.

Die Reinigung erfolgt mit Hochdruckspüllanze und Saug-/Spülfahrzeug.
Die Leistung umfasst Abpumpen, Mobilisieren, Absaugen und Entsorgung der anfallenden Stoffe.

Ort: Sindorf
Menge: 12,000 St

**02.02.0120 PW Zieselsmaarsee**
Im Pumpwerk  Zieselsmaar sind diezugehörigen Pumpenschächte

2 x Ortbetonbauwerk (Rund) 3,00 m Durchmesser:
Tiefe: 4,32 m UGOK

gemäß Vorbemerkungen vollständig zu reinigen und zu entsorgen.

Die Reinigung erfolgt mit Hochdruckspüllanze und Saug-/Spülfahrzeug.
Die Leistung umfasst Abpumpen, Mobilisieren, Absaugen und Entsorgung der anfallenden Stoffe.

Ort: Zieselsmaarsee
Menge: 12,000 St

**02.02.0130 PW Stiftstraße**
Im Pumpwerk Stiftstraße sind die zugehörige Becken

 Becken 1:  4,00 m x 4,00 m x  5,00 m

gemäß Vorbemerkungen vollständig zu reinigen und zu entsorgen.

Die Reinigung erfolgt mit Hochdruckspüllanze und Saug-/Spülfahrzeug.
Die Leistung umfasst Abpumpen, Mobilisieren, Absaugen und Entsorgung der anfallenden Stoffe.

Ort: Kerpen
Menge: 12,000 St

**02.02.0140 RRB/PW An der Brennerei**
Im Pumpwerk An der Brennerei ist das zugehörige Becken

 Becken 1:  7,5 x 3,75 m x  5,75 m

gemäß Vorbemerkungen vollständig zu reinigen und zu entsorgen.

Die Reinigung erfolgt mit Hochdruckspüllanze und Saug-/Spülfahrzeug.
Die Leistung umfasst Abpumpen, Mobilisieren, Absaugen und Entsorgung der anfallenden Stoffe.

Ort: Buir
Menge: 12,000 St

**02.02.0150 PW Buir (Bahnunterführung)**
Im Pumpwerk Buirbahnhof ist das zugehörige Becken

Becken 1:  2,50 m x 2,90 m x  8,65 m

gemäß Vorbemerkungen vollständig zu reinigen und zu entsorgen.

Die Reinigung erfolgt mit Hochdruckspüllanze und Saug-/Spülfahrzeug.
Die Leistung umfasst Abpumpen, Mobilisieren, Absaugen und Entsorgung der anfallenden Stoffe.

Ort: Buir
Menge: 12,000 St

#### 02.03 Entsorgung

*Hinweis: Räumgut*
Das geförderte Räumgut ist zur Annahmestelle des Auftragnehmers zu transportieren und dort zu entsorgen.
Die Fahrzeiten sowie der Aufwand für die Entleerung der Fahrzeuge sind in die Einheitspreise einzukalkulieren.

Die Kosten für die Entsorgung des Räumguts aus der Jahresgrundreinigung trägt der Auftraggeber.
Alle anderen Entsorgungskosten sind in die jeweiligen Einheitspreise einzurechnen.

Das Räumgut ist vom Auftragnehmer regelmäßig zu kontrollieren.
Bei Auffälligkeiten (z. B. besonderer Geruch, Ölschlieren) sind die Arbeiten sofort einzustellen und der Auftraggeber ist unverzüglich zu benachrichtigen.

Erforderliche Zwischenlager einschließlich Transport werden nicht gesondert vergütet.

**02.03.0010 Entsorgung Räumgüter je Spülbezirk**
Laden, Abfahren und ordnungsgemäße Entsorgung der bei Spülarbeiten anfallenden Räumgüter, in bezug auf die Jahresgrundreinigung.
Abrechnung pro tonne.
inkl. CO2 Abgabe
 Insgesamt 7 Spülbezirke pro Jahr

Für jeden Spülbezirk sind die tatsächlich angefallenen Entsorgungsmengen (t) durch Wiegekarten und Entsorgungsscheine nachzuweisen; die Nachweise sind bezirksweise zuzuordnen. Abrechenbar sind ausschließlich dokumentierte Mengen; nicht nachgewiesene Entsorgungen werden nicht vergütet.

Kalkulationsrichtwert je Spülbezirk: 50,0 t Räumgüter.
Entsorgungsweg gemäß AVV 20 03 06; Entsorger Efb-zertifiziert (EfbV).

Erforderliche Zwischenlager einschließlich
Transport werden nicht gesondert vergütet.

Für diese Position ist zwingend ein EFB-Preisblatt auszufüllen.
Die Anteile der Kostenarten sind einzutragen:

Lohnkosten: ………… %
Gerätekosten: ………… %
Material-/Entsorgungskosten: ………… %
Sonstiges (BGK, AGK): ………… %
Wagnis/Gewinn: ………… %

Unvollständige oder nicht plausible Angaben führen zum Ausschluss aus der Wertung.
Menge: 350,000 t

### Titel 03 Jahresgrundinspektion Kanal

*Hinweis: Kanal-TV-Inspektion*
Allgemeines
  Die Kanal-TV-Inspektion dient der vollständigen und systematischen Zustandserfassung des städtischen Kanalnetzes einschließlich Schächten, Zuläufen und Abzweigen.
  Sie gilt für SüwVO NRW-Befahrungen, Jahresbefahrungen, Einzelbeauftragungen (z. B. Abnahmen, Zustandsfeststellungen) sowie regelmäßige Netzinspektionen.
  Die Befahrungen erfolgen bezirks- bzw. straßenzugsweise und grundsätzlich innerhalb von 48 Stunden nach der Reinigung. Teilbefahrungen werden nicht akzeptiert; Noteinsätze sind hiervon ausgenommen.

Regelwerke
  Die Arbeiten sind nach den allgemein anerkannten Regeln der Technik, insbesondere folgenden Normen, durchzuführen

- DIN EN 13508-2:2003
- DWA-M 149-1 bis -9
- DWA-M 150 (Datenaustauschformat Typ B)
- DGUV Regel 103-003 (Arbeiten in abwassertechnischen Anlagen)
- RSA 21 / ZTV-SA (Verkehrssicherung)

Technik und Ausführung

- Kameratechnik: Fahrwagensysteme mit Dreh-/Schwenkkopf ab DN 100; Satelliten-/Schiebekameras für Anschlüsse ≤ DN 200 (Reichweite ≥ 35 m).
- Bildqualität: Seitenrichtig, aufrecht, zentrisch; gleichmäßige Ausleuchtung ≥ 1 m; Tiefenschärfe 0,1–1,5 m.
- Fahrgeschwindigkeit: max. 0,15 m/s
- Nicht zulässig: Panoramo-/3D-Scan-Systeme, verschwenkte Axialfahrten (außer bei Längsrissen).

Zusatzprüfungen:

- Anfangs- und Endschacht vollständig abschwenken.
- Nennweiten prüfen; Kalibrierung bei Wechseln.
- Abweichungen der Haltungslänge > 25 cm melden.
- Wetterdaten dokumentieren; Geschwindigkeit im Video einblenden.
- Pflicht zur Fotodokumentation bei Besonderheiten (Hindernisse, Verschmutzungen, Schäden).

Datenformat und Übergabe

- Übergabe vollständig STRAKAT-kompatibel, Kodierung nach DIN EN 13508-2:2003.
- Sichtversion der Videos ohne Nachbearbeitung; eindeutige Zuordnung zu Haltungen/Schächten.
- Lieferung auf USB/HDD, nach Projekten oder Spülbezirken getrennt.
- Filmliste mit Straße, Haltungsnummer, Schächten, Filmname, Datum.
- Testimport vor Serienstart, Anpassungskosten sind im EP enthalten.
- Nicht einlesbare Daten sind auf Kosten des Auftragnehmers neu zu liefern.
- Einheitliches Benennungsschema für Dateien und Datenstrukturen einzuhalten. In Absprache mit AN

Organisation, Jahresbefahrung und Mitteilung

- Geplante Abschnitte mindestens 14 Tage vorher anmelden, Änderungen sofort mitteilen.
- Reinigung und Befahrung abzustimmen; freitags/feiertags keine neuen Bezirke starten.
- Jahresbefahrung: Ablauf richtet sich nach dem Bauablaufplan des Auftragnehmers, der mit dem Auftraggeber abzustimmen ist. Die TV-Befahrung erfolgt unmittelbar nach der Grundreinigung.

Personal und Nachweise

- Fahrzeuge: 2-Mann-Besatzung.
- Personal: gültiger DWA-KI-Pass (max. 3 Jahre alt).
- Unternehmen: RAL-Gütezeichen Kanalbau (Gruppe I) oder gleichwertig.
- Subunternehmer: vorherige Genehmigung durch den Auftraggeber.
- Benennung eines festen Bauleiters/Projektleiters als Ansprechpartner.
- Auf Verlangen vorzulegen

Verkehrs- und Umweltschutz

- Verkehrssicherung nach RSA 21/ZTV-SA; alle Kosten im EP enthalten.
- Rückstau- und Gewässerschutz sicherstellen; Absaug- und Wasserhaltungsmaßnahmen bei Bedarf durchführen.
- Notfallplan für Schäden oder Rohrbrüche vorzuhalten.

Qualitätssicherung

- Alle Geräte und PSA regelmäßig nach BGV A3 prüfen; Prüfprotokolle vorzulegen.
- Kameratechnik ist an helle Rohrmaterialien anzupassen.
- Nachweise über Qualifikation und Zertifizierung des Personals sind jederzeit bereitzuhalten.
- Leistungen gelten erst als erbracht, wenn Daten erfolgreich geprüft und importiert sind.

Abrechnung und Kosten

- Abrechnung pro befahrenem Meter, keine Sammelrechnungen.
- Mit jeder Rechnung einzureichen: Massenaufstellung, Videos, Protokolle, Filmliste. Alle Kosten für Transport, An- und Abfahrten, Fahrten zwischen Einsatzorten, Rüstzeiten, Datenträger (USB/HDD), Datenaufbereitung, Verkehrslenkung, Genehmigungen und sonstige Nebenleistungen sind im Einheitspreis enthalten.
- Sämtliche Maßnahmen, die zur vollständigen und ordnungsgemäßen Erfüllung der Aufgabe erforderlich sind und nicht ausdrücklich als gesonderte Position ausgeschrieben sind, gelten als im Einheitspreis enthalten.
- Abrechnung pro Monat,

Haftung
  Der Auftragnehmer haftet für sämtliche Schäden an Leitungen, Grundstücken und Anlagen, die durch seine Arbeiten entstehen.

#### 03.01 Hauptleitung

**03.01.0010 TV-Inspektion von Hauptkanälen DN 200–1200**
Durchführung der optischen Zustandserfassung von Hauptkanälen mit Nennweiten zwischen DN 200 und DN 1200 mittels Kanalinspektionsfahrzeug, ausgestattet mit selbstfahrender Kamera (Dreh-/Schwenkkopf), einschließlich Bedienung durch 1 Facharbeiter und 1 Helfer.

Die Abrechnung erfolgt pro vollständig befahrenem Meter Kanalhaltung.

In den Einheitspreis sind sämtliche Nebenleistungen einzurechnen, insbesondere:

Rüstzeiten, An- und Abfahrt sowie Fahrten zwischen verschiedenen Einsatzorten im Stadtgebiet der Kolpingstadt Kerpen
Bedienungspersonal, min. 1 Facharbeiter und 1 Hilfsarbeiter und sämtlich notwendige Betriebsmittel (z. B. Strom, Wasser, Verschleißteile)
Wartezeiten bis 20 min
Verkehrslenkung und Verkerhssicherung inkl. aller verkehrsschilder, Absperrungen etc. nach RSA 21
vollständige Dokumentation der Inspektion (Videoaufzeichnung, Befundausdruck, Zustandsklassifizierung, Schadensbericht etc. gem. DIN EN 13508-2 (2003))
Datenübergabe im STRAKAT Format

Die Inspektion ist gemäß DWA-M 149-5 durchzuführen.
Auch bei Abbruch wird nur die tatsächlich befahrenen Meter vergütet.
Teilbefahrungen müssen sofort mitgeteilt werden, Lösungen um die Befahrung doch abzuschließen müssen mit em AG erörtert werden.
Menge: 14585,000 m

**03.01.0020 TV-Inspektion von Hauptkanälen ab DN 1200**
Verrechnungssatz für die komplette Ausrüstungseinheit einschließlich Personal zur optischen Zustandserfassung von Hauptkanälen ab einer Nennweite von DN 1200, durchgeführt mittels Kanalinspektionsfahrzeug mit selbstfahrender Kamera (Dreh-/Schwenkkopf). Die Inspektion erfolgt gemäß DWA-M 149-1 bis DWA-M 149-9 unter besonderer Beachtung der Sicherheits- und Gesundheitsschutzrichtlinien.

Die Abrechnung erfolgt pro vollständig befahrenem Meter Kanalhaltung.

In den Einheitspreis sind sämtliche Nebenleistungen einzurechnen, insbesondere:

Rüstzeiten, An- und Abfahrt sowie Fahrten zwischen verschiedenen Einsatzorten im Stadtgebiet der Kolpingstadt Kerpen
Bedienungspersonal (mindestens 1 Facharbeiter und 1 Hilfsarbeiter) sowie alle notwendigen Betriebsmittel (Strom, Wasser, Verschleißteile etc.)
Wartezeiten bis 20 min
Verkehrslenkung und Verkehrssicherung, einschließlich aller Verkehrsschilder, Absperrungen etc. nach RSA 21
Vollständige Dokumentation der Inspektion (Videoaufzeichnung, Befundausdruck, Zustandsklassifizierung, Schadensbericht etc. gem. DIN EN 13508-2 (2003))
Datenübergabe im STRAKAT-Format

Auch bei Abbruch wird nur der tatsächlich befahrene Meter vergütet. Teilbefahrungen sind unverzüglich mitzuteilen; Lösungen zur vollständigen Befahrung sind mit dem Auftraggeber abzustimmen.
Menge: 1700,000 m

#### 03.02 Anschlussleitung

*Hinweis: Anschlussleitungen (Pauschalabrechnung*
1  Leistungsumfang
Befahren werden sämtliche im Leistungsverzeichnis aufgeführten Anschlussleitungen, unabhängig davon, ob sie zu Grundstücksanschlüssen, Straßenabläufen, Rinnenanlagen oder anderen Einbindungsstellen gehören.
Die Befahrung erfolgt jeweils vollständig vom Stutzen an der Hauptleitung bis 2 meter hinter der Grundstücksgrenze oder – bei öffentlichen Anschlussleitungen – bis zur ersten Revisionsöffnung bzw. dem technisch möglichen Endpunkt (z. B. Reinigungsöffnung, Straßenablauf, sichtbarer Leitungsabschluss).
Verzweigte Anschlussstränge auf derselben Anschlussachse gelten als ein Anschluss.

Es wird nicht zwischen unterschiedlichen Nennweiten der Anschlussleitungen unterschieden.

2  Abrechnung nach Pauschalen
Die Abrechnung erfolgt pauschal pro Anschlussleitung nach angegebener Längenstaffel (gemessen per Kamerazählwerk)
Die ermittelte Länge ist im Inspektionsprotokoll auszuweisen.

3  Unvollständig befahrbare Leitungen
Kann eine Anschlussleitung nicht vollständig befahren werden, ist der Hinderungsgrund fotografisch und schriftlich zu dokumentieren.
Auch in diesen Fällen wird nur der tatsächlich befahrene Meter vergütet.
Teilbefahrungen sind unverzüglich dem Auftraggeber mitzuteilen; gemeinsam sind Lösungen zur vollständigen Befahrung abzustimmen.

4  Befahrungstechnik & Ausführung
Die Befahrung ist mit Schiebe- oder Satellitenkameras mit Dreh-/Schwenkkopf durchzuführen.
Die Kamera muss ein seitenrichtiges, aufrechtes PAL-Bild (mind. 720 × 576 px) liefern.
Die maximale Fahrgeschwindigkeit beträgt 0,15 m/s Stillstand zur Schadenaufnahme ist zulässig.
Das Beleuchtungssystem ist dem Rohrmaterial anzupassen.

Die Zustandsdaten sind nach DWA-M 149-1 bis 149-9 zu erfassen und bewerten.
Die Übergabe erfolgt im STRAKAT-kompatiblen Format
Kodierung gem. DIN EN 13508-2 (2003)

5  Zugänglichkeit & Eigentumsbereiche
Die Befahrung kann wahlweise vom Hauptkanal oder von der Gegenseite erfolgen (z. B. von Straßenabläufen, Revisionsschächten, Reinigungsöffnungen).
Absprachen mit privaten oder öffentlichen Eigentümern zwecks Zugang oder Freilegung sind durch den AN eigenständig zu organisieren.
Alle damit verbundenen Aufwendungen (z. B. Öffnen, Rücksprache, Wiederherstellung) sind in die Pauschale einzukalkulieren.

6  Einheit & Zählweise
Ein „Stück Anschlussleitung entspricht einer erfassten Leitungseinheit zwischen Hauptkanal und Grundstücksgrenze bzw. dem baulich oder funktional festgelegten Endpunkt.
Verzweigungen auf derselben Trasse zählen als ein Anschluss.
Da keine vollständige Bestandsliste vorliegt, dokumentiert der AN jede Leitung mit eindeutiger ID (Straße, Objekt, Einbindungsstelle, GPS-Koordinaten) und übergibt diese mit den Befahrungsdaten zur Freigabe durch den AG.

**03.02.0010 TV-Inspektion einer Anschlussleitung (bis 5 m )**
TV-Inspektion einer Anschlussleitung zwischen Hauptkanal und Grundstücksgrenze bzw. erstem zugänglichem Revisionspunkt oder sichtbarem Endpunkt. Die Leitungslänge beträgt bis maximal 5 m, gemessen vom Anschlussstutzen der Hauptleitung bis zum Endpunkt.Die Inspektion erfolgt gemäß den Vorgaben der Vorbemerkung „Anschlussleitungen (Pauschalabrechnung)“.
Menge: 100,000 St

**03.02.0020 TV-Inspektion einer Anschlussleitung (ab 5,01-10,0m)**
TV-Inspektion einer Anschlussleitung zwischen Hauptkanal und Grundstücksgrenze bzw. erstem zugänglichem Revisionspunkt oder sichtbarem Endpunkt. Die Leitungslänge beträgt 5,01m-10,00m,  gemessen vom Anschlussstutzen der Hauptleitung bis zum Endpunkt.Die Inspektion erfolgt gemäß den Vorgaben der Vorbemerkung „Anschlussleitungen (Pauschalabrechnung)“.
Menge: 150,000 St

**03.02.0030 TV-Inspektion einer Anschlussleitung (ab 10,01-15,00m)**
TV-Inspektion einer Anschlussleitung zwischen Hauptkanal und Grundstücksgrenze bzw. erstem zugänglichem Revisionspunkt oder sichtbarem Endpunkt. Die Leitungslänge beträgt  10,01m-15,00m,  gemessen vom Anschlussstutzen der Hauptleitung bis zum Endpunkt.Die Inspektion erfolgt gemäß den Vorgaben der Vorbemerkung „Anschlussleitungen (Pauschalabrechnung)“.
Menge: 150,000 St

**03.02.0040 TV-Inspektion einer Anschlussleitung (ab 15,01m)**
TV-Inspektion einer Anschlussleitung zwischen Hauptkanal und Grundstücksgrenze bzw. erstem zugänglichem Revisionspunkt oder sichtbarem Endpunkt. Die Leitungslänge beträgt  ab 15,01 m,  gemessen vom Anschlussstutzen der Hauptleitung bis zum Endpunkt.Die Inspektion erfolgt gemäß den Vorgaben der Vorbemerkung „Anschlussleitungen (Pauschalabrechnung)“.
Menge: 50,000 St

#### 03.03 Schacht

*Hinweis: Schachtinspektion*
Vorbemerkung – Schachtinspektion / Schachtzustandskontrolle

Die nachfolgend ausgeschriebene Schachtinspektion (Schachtzustandskontrolle) umfasst sämtliche Leistungen zur fachgerechten Zustandsaufnahme von Schachtbauwerken gemäß den allgemein anerkannten Regeln der Technik sowie unter Bezugnahme auf die einschlägigen Merkblätter der Deutschen Vereinigung für Wasserwirtschaft, Abwasser und Abfall e. V. (DWA), insbesondere DWA-M 149-1 bis 149-9.

Folgende Leistungen sind Bestandteil der Position und mit den Einheitspreisen vollständig abgedeckt:

- Öffnen und Wiederverschließen der Schachtabdeckungen
- Fachgerechte Verkehrssicherung der Schachtbereiche
- Aufnehmen,  Wiedereinsetzen des Schmutzfangs, die reinigung erfolgt im Rahmen der Jahresgrundreinigung.
- Gestellung sämtlicher für die Durchführung erforderlicher Geräte, Materialien und Hilfsmittel (z. B. Hochdruckreinigung, Pumpen, Gaswarngeräte, Absperrmaterial, PSA, Dreibaum etc.)
- Einsatz des erforderlichen qualifizierten Fachpersonals KI-Pass DWA notwendig
- Kamerabefahrung des Schachtes gemäß den Vorgaben des DWA-M 149-5 mit ausreichender Ausleuchtung zur vollständigen und gut erkennbaren Schadensdokumentation
- Erstellung eines Zustandsprotokolls inkl. Mängelerfassung unter Nutzung der standardisierten DWA-Checklisten siehe Anlage Schachtprüfung
- Schadensdokumentation gemäß DIN EN 13508-2 (2003)
- Dokumentation und Bewertung des baulichen und betrieblichen Zustands sämtlicher Schachtbestandteile (z. B. Steigeisen, Gerinne, Schachtwände, Schachtringe, Abdeckungen, Zuläufe/Leitungen etc.)
- Erstellung eines aussagekräftigen Mängelprotokolls unter angabe der Schachtnummer, Standort
- Gefordert wird der Einsatz eines Schachtinspektionssystems mit Panoramakamera und 3D-Scan. Auf Anforderung hat der Auftragnehmer den Nachweis zu erbringen, dass ein entsprechendes System tatsächlich zur Verfügung steht und für die Leistungserbringung eingesetzt wird. Nach Aufforderung 6 Werktage
Die Schachtinspektion ist unabhängig von der Kanal-TV-Inspektion durchzuführen. Ein bloßes Einschwenken der Kamera in den Schacht im Zuge einer Kanaluntersuchung ist nicht zulässig.

Die Reinigung des Schachtes hat spätestens 48 Stunden vor der Inspektion zu erfolgen. Sollte ein Schacht bei Inspektionsbeginn dennoch nicht ausreichend gereinigt sein und eine ordnungsgemäße Untersuchung nicht möglich sein, sind die erforderlichen Reinigungsarbeiten einschließlich Entsorgung auf eigene Kosten nachzuholen.

Alle mit der Schachtinspektion im Zusammenhang stehenden Kosten sind in die ausgeschriebene Position vollständig einzukalkulieren.

**03.03.0010 Schachtinspektion**
Durchführen der Schachtinspektion gem. Vorbemerkung
Menge: 600,000 St

**03.03.0020 Schachtinspektion mittels Fotoaufnahme bei nicht erreichbarem Schacht mit Kamerafahrzeug oder unzureichender Kameralänge**
Leistungsbeschreibung:*
Kann ein Schacht aufgrund baulicher, hydraulischer oder technischer Einschränkungen nicht mit dem Kamerafahrzeug oder der Panorama-/3D-Kamera befahren werden, ist eine Fotoinspektion des Schachtes durchzuführen.
Hierbei sind sämtliche relevanten Bauteile (Schachtabdeckung, Konus, Steighilfen, Schachtwandung, Gerinne, Zuläufe und Abläufe) mittels hochauflösender Digitalfotografie zu dokumentieren.
Die Fotos sind eindeutig zu beschriften und im digitalen Prüfprotokoll dem jeweiligen Schacht zuzuordnen.
Zusätzlich ist die Anlage „Sichtprüfung Schacht“ vollständig auszufüllen und der Dokumentation beizufügen.

Leistungsumfang:
- Aufnahme aller sichtbaren Bauteile des Schachtes (mind. 6 Fotos aus unterschiedlichen Perspektiven)
- Beschriftung und Zuordnung im Inspektionsprotokoll
- Angabe des Grundes für die Nichtbefahrbarkeit
- Vollständiges Ausfüllen der Anlage „Sichtprüfung Schacht“*
- Bereitstellung der Bild- und Protokolldaten im üblichen digitalen Datenformat (z. B. JPG, PNG, PDF)
Menge: 60,000 St

### Titel 04 Einzelbeauftragungen und Noteinsätze

*Hinweis: Vorbemerkung: Rufbereitschaft und Soforteinsatz bei Notfällen*
Der Auftragnehmer verpflichtet sich, eine Rufbereitschaft vorzuhalten, die eine kurzfristige Einsatzfähigkeit (innerhlab 60 min am Einsatzort) rund um die Uhr (24/7) gewährleistet. Im Bedarfsfall – insbesondere bei akuten Störungen wie Notreinigungen, Notentsorgungen (z. B. in Pumpstationen) oder Maßnahmen infolge von Überflutungen – ist der Auftragnehmer nach Zuruf unverzüglich einsatzbereit und sorgt für eine umgehende Durchführung der erforderlichen Maßnahmen vor Ort.

Die Rufbereitschaft umfasst alle im Rahmen des Vertrags vereinbarten Leistungen und stellt sicher, dass Notmaßnahmen jederzeit fachgerecht ausgeführt werden können.

Notmaßnahmen werden über die nachfolgenden Stundenpositionen abgerechnet. Die Kosten für das Vorhalten der Rufbereitschaft sind in die jeweiligen Einheitspreise einzurechnen und werden nicht gesondert vergütet.

*Hinweis: Hinweistext: Stundenlohnarbeiten*
Stundenlohnarbeiten werden nur nach ausdrücklicher Genehmigung durch den AG anerkannt.
Hierüber sind täglich Stundenzettel auszustellen und anerkennen zu lassen.
Die Abrechnung erfolgt nach der gültigen Preisverordnung (Tariflohn und Zuschläge) während der Ausführung.
Stellt der AN Bedingungen fest, die Stundenlohnarbeiten erfordern, so hat dieser den AG unverzüglich über diesen Umstand zu informieren.
Leistungen, die der AN ohne explizite Freigabe durch den AG erbringt, werden nicht vergütet.
Die Abrechnung erfolgt nach Stunden.

*Hinweis: Hinweistext: Sondereinsatzzeiten*
Sämtliche im Rahmen von Sondereinsatzzeiten (z. B. bei Notmaßnahmen) anfallenden Stundenlohnarbeiten gelten als Pauschalleistung und umfassen alle zur Leistungserbringung erforderlichen Baubehelfe, Geräte und Personal. Auch etwaig anfallende Entsorgungskosten sowie sonstige Nebenkosten sind vollständig in den jeweiligen Einheitspreisen einzurechnen und werden nicht gesondert vergütet.

Die Einheitspreise sind so zu kalkulieren, dassalle zur ordnungsgemäßen und vollständigen Ausführung notwendigen Leistungen abgedeckt sind.

**04.0010 Kanalinspektionsfahrzeug**
Verrechnungssatz für ein Kanalinspektionsfahrzeug einschließlich vollständiger Bedienung durch einen Facharbeiter und einen Helfer sowie aller erforderlichen Betriebsmittel.

Die Leistung umfasst die optische Inspektion von Haltungen, Anschlussleitungen, Schächten und Sonderbauwerken unabhängig von Nennweiten und Profilformen. Eingesetzt wird ein Kamerasystem, das sowohl für die Befahrung von Hauptkanälen als auch für die Inspektion von Anschlussleitungen geeignet ist.

Es gelten die Vorbemerkungen des Leistungsverzeichnisses.
Menge: 120,000 h

**04.0020 Spül-/Saugfahrzeug mit Wasserrückführung**
Verrechnungssatz für ein Spülfahrzeug mit Wasserrückgewinnung einschließlich zweier Facharbeiter und erforderlicher Betriebsmittel.
Einsatz im Rahmen von Einzelbeauftragungen oder Noteinsätzen innerhalb der Regelarbeitszeit von 06:00 bis 18:00 Uhr.
Die Leistung umfasst unabhängig von Dimensionen und Bauwerksarten die Reinigung sämtlicher Bereiche gemäß den Vorbemerkungen des Leistungsverzeichnisses sowie die Entstörung von Verstopfungen und sonstigen Betriebsstörungen.
Menge: 120,000 h
Kostengruppe DIN 276 2018-12: 000000000

**04.0030 Sonderreinigung bei gefährlichen Stoffen inkl. fachgerechter Entsorgung**
Leistungsbeschreibung:
Durchführung einer Sonderreinigung in Kanälen, Schächten oder abwassertechnischen Bauwerken mit dem Nachweis oder Verdacht auf gefährliche, gesundheits- oder umweltschädliche Stoffe (z. B. Öle, Benzin, Chemikalien, Fäkalrückstände aus Pumpwerken, industrielle Einleitungen).
z.B. AVV 161001*, 161002, 1308, 130702*, 180106*, 180107, 200204

Die Leistung umfasst insbesondere:

- Tragen geeigneter persönlicher Schutzausrüstung (PSA Kategorie III), einschließlich ggf. Atemschutz und Chemikalienschutzanzug
- Einsatz geeigneter, ggf. explosionsgeschützter Reinigungs- und Absaugtechnik
- Aufnahme, Abtrennung und Sammlung kontaminierter Stoffe (Schlämme, Spülrückstände, Flüssigkeiten)
- Transport und fachgerechte Entsorgung aller anfallenden Rückstände über ein zugelassenes Entsorgungsunternehmen nach den geltenden Vorschriften (z. B. Nachweisführung gemäß KrWG / AVV)
- Dokumentation von Herkunft, Art, Menge und Entsorgungsweg der Stoffe
- Reinigung des betroffenen Bauwerksbereichs unter Einhaltung aller relevanten Sicherheits- und Umweltvorgaben
- Notwenidges Personal, Materiallien, Werkzeuge, etc.

Hinweis:
Die Entsorgungskosten sind vollständig im Einheitspreis enthalten.
Menge: 10,000 h

**04.0040 Zulage Notdiensteinsatz 18:00 bis 06:00 Uhr**
Zulagen für Einsätze im Rahmen der Rufbereitschaft (einschließlich Vorhalten der Rufbereitschaft sowie Ausrücken des Spülfahrzeugs mit Bedienpersonal, Reaktionszeit max. 60 Minuten nach Alarmierung durch den Auftraggeber
Samstag= Werktag

Zulage für die Zeit von 18:00 bis 06:00 Uhr.
Menge: 100,000 h

**04.0050 Zulage Notdiensteinstaz Sonn- und Feiertage**
Zulagen für Einsätze im Rahmen der Rufbereitschaft (einschließlich Vorhalten der Rufbereitschaft sowie Ausrücken des Spülfahrzeugs mit Bedienpersonal, Reaktionszeit max. 60 Minuten nach Alarmierung durch den Auftraggeber

Zulage Sonn- und Feiertage
Menge: 50,000 h

**04.0060 Kanalabsperrblase bis DN 1000**
Abwasserkanal bis einschließlich DN 1000 mittels Kanalabsperrblasen sichern. Die Absperrblasen sind vor dem Einbau auf mögliche Mängel zu prüfen und nach Einbau kraftschlüssig zu sichern. Der Wasserstand im Schacht oberhalb der abgesperrten Strecke ist während der gesamten Maßnahme regelmäßig zu kontrollieren. Unmittelbar nach Abschluss der Kanaluntersuchung sind sämtliche zur Absperrung eingebauten Materialien vollständig zu entfernen.

Die Leistung umfasst auch das Einrichten und Betreiben einer erforderlichen Wasserhaltung.
Menge: 15,000 St

**04.0070 Kanalabsperrblasen ab DN 1001**
Abwasserkanal ab einschließlich DN 1001 mittels Kanalabsperrblasen sichern. Die Absperrblasen sind vor dem Einbau auf mögliche Mängel zu prüfen und nach Einbau kraftschlüssig zu sichern. Der Wasserstand im Schacht oberhalb der abgesperrten Strecke ist während der gesamten Maßnahme regelmäßig zu kontrollieren. Unmittelbar nach Abschluss der Kanaluntersuchung sind sämtliche zur Absperrung eingebauten Materialien vollständig zu entfernen.

Die Leistung umfasst auch das Einrichten und Betreiben einer erforderlichen Wasserhaltung.
Menge: 15,000 St

**04.0080 Einsatz einer Kettenschleuder DN 250 - DN 600**
Verrechnungssatz für den Einsatz einer Kettenschleuder einschließlich Bedienpersonal und erforderlicher Betriebsmittel.
Die Leistung umfasst den Einsatz in Haltungen DN 250 bis DN 600 zur Beseitigung von Ablagerungen, Verkrustungen, Inkrustationen sowie zur Entfernung von Wurzeleinwüchsen in Leitungen, Schächten oder Sonderbauwerken. Die Ausführung erfolgt gemäß den Vorbemerkungen des Leistungsverzeichnisses und den allgemein anerkannten Regeln der Technik.
Menge: 10,000 h

**04.0090 Einsatz einer Kettenschleuder DN 601 - DN 800**
Verrechnungssatz für den Einsatz einer Kettenschleuder einschließlich Bedienpersonal und erforderlicher Betriebsmittel.
Die Leistung umfasst den Einsatz in Haltungen DN 601 bis DN 800 zur Beseitigung von Ablagerungen, Verkrustungen, Inkrustationen sowie zur Entfernung von Wurzeleinwüchsen in Leitungen, Schächten oder Sonderbauwerken. Die Ausführung erfolgt gemäß den Vorbemerkungen des Leistungsverzeichnisses und den allgemein anerkannten Regeln der Technik.
Menge: 10,000 h
